# Umbau der Förderschule Lübz
Angebotsaufforderung (GAEB DA XML 3.2, DA83)
Projekt: 2026-FÖLübz
Währung: EUR
Vergabeart: Öffentliche Ausschreibung
Auftraggeber: Landkreis Ludwigslust-Parchim, Landkreis Ludwigslust Parchim, FD10 Gebäudemanagement und Zentraler Ser, Postfach 160220, 19092 Schwerin, Telefon 03871/722-0; DV-Nummer: LOS18; Vergabenummer: LOS18
Erstellt mit: BECHMANN AVA 2026.20/ GXML Toolbox V3.3 R20210630, BECHMANN AVA 2026.20, 02.10.2026

## Zusätzlicher Text
Leistungsverzeichnis
über

Innenputz

Bauherr:  Landkreis Ludwigslust Parchim
  FD10 - Gebäudemanagement
  Postfach 160220
  19092  Schwerin

Projekt:  Allgemeine Förderschule "Schule Am Neuen Teich"
  Neuer Teich 1
  19386 Lübz

## Allgemeine Baubeschreibung
Allgemeine Angaben zum Bauvorhaben:

Das Bauvorhaben umfasst den Umbau und die Modernisierung der Allgemeinen Förderschule Lübz, Neuer Teich 1, 19386 Lübz. Der gesamte Schulkomplex besteht aus drei Gebäuden: einem älteren Hortgebäude, einer Sporthalle und dem T-förmigen Schulgebäude. Das vorliegende Projekt betrifft den Umbau und die Modernisierung des Schulgebäudes. Es wurde 1993 errichtet und seither im Wesentlichen nicht verändert. Es ist der Gebäudeklasse 3 zugeordnet und besteht aus vier zweigeschossigen Gebäudeteilen (GT 1–4), die über ein Foyer (GT 1) miteinander verbunden sind.

Im Rahmen dieses Projekts werden vor allem die Gebäudeteile 3 und 4 umfassend saniert und umgebaut, ergänzt durch punktuelle Maßnahmen in den Gebäudeteilen 1 und 2. Es handelt sich im Wesentlichen um einen Innenausbau. Außenwände und Dächer werden nicht energetisch saniert. Gebäudeteil 3 wird im Erdgeschoss, Gebäudeteil 4 im Erdgeschoss und Obergeschoss umgebaut. Die Gebäudeteile werden nacheinander und während des laufenden Schulbetriebs in zwei getrennten Bauabschnitten saniert und umgebaut. Die Schüler:innen werden während der Baumaßnahme in einer Interimlösung mit Containern untergebracht.

Die Baumaßnahme beinhaltet überwiegend Arbeiten im Gebäudeinneren wie zunächst Abbruch und Rückbau von Bodenaufbauten, tragenden und nichttragenden Innenwänden, Deckenbekleidungen, Sanitäreinrichtungen und Einbauten, sowie den Ausbau von Fenstern. Anschließend werden neue Wände massiv und in Trockenbauweise errichtet, neue Fenster und Türen eingesetzt, die Bodenaufbauten sowie Wand und Deckenbekleidungen neu hergestellt. Außerdem wird die Haustechnik im Bereich Elektro und Sanitär erneuert.

Abbruchmaßnahmen
Fußbodenaufbau
Innenwände Mauerwerk und Trockenbau
Deckenbekleidungen
Sanitärbereiche als Totalabbruchmaßnahme
Innenwandbekleidung, und -beschichtung
Einbaumöbel
Haustechnik Elektro und Sanitär

Außenwände
Die bestehenden Außenwände aus Kalksandstein mit Dämmung und Klinkervorsatzschale bleiben erhalten. Es werden lediglich zwei weitere Öfnnungen in der Außenwand (Gebäudeteil 4) für neue Außentüren zu den Terrassen hergestellt.

Innenwände
Die tragenden Wände bestehen aus Kalksandstein. die teilweise verkürzt, angepasst oder durch neue Trockenbauwände ergänzt oder ersetzt werden. Die Mauerwerkswände werden verputzt. Anschließend erfolgt ein Anstrich gemäß Farb- und Materialkonzept. In Sanitär- und Pflegebädern sowie im Bereich der Waschtische (innerhalb der Gruppenräume) werden die Wände gefliest. Neue Trockenbauwände werden in Q3 gespachtelt und gestrichen; in Spritzwasserbereichen erhalten sie eine Verbundabdichtung und Fliesenbelag. In den Sanitärbereichen sind neue Trennwandsysteme vorgesehen.

Decken
Die Rohdecken bestehen aus Stahlbeton und bleiben erhalten. Für den Lastabtrag der Decken über den abgebrochenen tragenden Wänden werden neue Stahlunterzüge und Stützen eingebaut. In den Fluren ist eine neue abgehängte Decke mit integrierten Akustikelementen vorgesehen. In Klassen-, Gruppenräumen und Küche sind abgehängte Decken mit Holzwolleplatten zur Erfüllung der raumakustischen Anforderungen geplant. In Sanitär- und Pflegebädern werden abgehängte Gipskartondecken mit Revisionsklappen und integrierter Beleuchtung eingebaut.

Fußböden
Der Fußbodenaufbau über der Bodenplatte sowie die Rohdecke über EG wird erneuert. Die Rohdecken erhalten eine Ausgleichsschicht; im Erdgeschoss wird drunter zusätzlich eine Abdichtung vorgesehen. Zur Erfüllung der Wärmeschutzanforderungen ist eine Wärmedämmung samt Trittschallschutz geplant. Im neuen Bodenaufbau wird eine Fußbodenheizung installiert, darüber wird ein schwimmender Heizestrich eingebracht. Als Bodenbelag ist Linoleum vorgesehen; in Sanitär- und Pflegebädern erfolgt eine Verbundabdichtung mit Fliesenbelag. Die gesamte Aufbauhöhe des Fußbodens ist bei ca. 12,5 cm begrenzt.

Fenster und Türen
Für den neuen Fluchtweg im nördlichen Bereich von Gebäudeteil 2 ist eine neue Fluchtwegtür vorgesehen.
Die außenliegende Sonnenschutzmarkisen der Fenster im Bauteil 4 (Ostfassade) sowie im Bauteil 3 (Südfassade) erhalten eine Überarbeitung der textilen Bespannung. Die bestehenden Fenster in den Pflegebädern werden mit Sichtschutzfolie versehen. Die vorhandene Holzfenster der Westfassade werden durch neue Holzfenster ersetzt, sowie zwei Fenstertüren mit neuen barrierefreien Zugängen zu den Terrassen. Bestehende Oberlichter zwischen Fluren und Klassenräumen werden teilweise erhalten und punktuell geschlossen. Neue Klassenraum- und Gruppenraumzugänge erhalten Türöffnungen mit Seitenverglasung, teilweise Türen mit Oberlicht sowie neue kreisförmige Fenster. Neue Türen und Fenster werden in Holz ausgeführt und erhalten Stahlumfassungszargen bzw. Holzzargen bei größeren Fenstertürelementen. Bestehende Oberlichter und Fassadenfenster werden gemäß Farb- und Materialkonzept überarbeitet; die inneren Beschläge werden erneuert.

Treppen
Die neue Außentreppe im Gebäudeteil 2 wird als feuerverzinkte und beschichtete Stahlkonstruktion ausgeführt.

Dächer
Über dem Foyer (Gebäudeteil 1) befindet sich ein Zeltdach mit Glaspyramide an der Spitze. An dessen Seiten werden drei Rauchabzugsöffnungen gem. Brandschutznachweis eingebaut.

Baukonstruktive Einbauten
In den Lernrevieren werden Einbauküchen mit Spüle, barrierefreien Waschbecken, Herd, Backofen und Ablufthaube vorgesehen. In Gruppen- und Klassenräumen sowie in Aufenthalts-, Putzmittel-, Abstellräumen und Pflegebädern werden Einbauschränke eingebaut. Die Flure erhalten Sitzbänke und Garderobenmöblierung.

Abwasser, Wasser, Gasanlage
Die bestehenden Anschlüsse (Wasser- und Abwasseranschlüsse) bleiben erhalten. Neue Leitungsführungen erfolgen in Vorwand- und Deckenbereichen (Abhangdecke).

Wärmeversorgungsanlagen
Die bestehende Heizungsanlage mit Warmwasserbereitung befindet sich in der Sporthalle (Nachbargebäude) und wird über den Hausanschlussraum in Gebäudeteil 1 betrieben. Derzeit erfolgt die Versorgung über Gas. Die bestehende Heizungsanlage müsste vorerst nicht ausgetauscht werden. Neue Heizkreisverteiler werden eingebaut.

Elektrische Anlagen
Die elektrische Ausstattung wird an die neuen Raumfunktionen angepasst. Dazu gehören dimmbare Beleuchtung, Steuerung von Sonnenschutz und Verdunklung.

Kommunikations-, sicherheits-, und informationstechnische Anlagen
Im Rahmen des Medienentwicklungsprojekts wird eine Glasfaseranbindung installiert. Der Hauptserver befindet sich in Gebäudeteil 2. Ein zusätzlicher Serverraum in Gebäudeteil 4 (EG) ergänzt die Datenverteilung.

Außenanlagen
Im Erdgeschoss werden drei neue, an das Gebäude angrenzende Terrassen als befestigte Außenflächen hergestellt.

## 1.0 Allgemeine Vorbemerkung - Angaben zur Baustelle
1.0 Angaben zur Baustelle

1.1 Lage der Baustelle
Die Förderschule liegt am südöstlichen Stadtrand von Lübz, Mecklenburg-Vorpommern.
Adresse: Neuer Teich 1, 19386 Lübz.
Bauherr ist der Landkreis Ludwigslust-Parchim, vertreten durch Herrn Dieckhoff.

1.2 Zufahrt
Das Schulgelände ist über eine Straße erreichbar. Einige der vorhandenen Parkplätze können für Fahrzeuge der Auftragnehmer mitgenutzt werden. Die Zufahrt hat eine beschränkte Breite.

1.3 Baustelleneinrichtungen
Vor Beginn des ersten Bauabschnitts wird bauseits eine Interimslösung mit Containeranlagen errichtet. Die genaue Positionierung ist dem Baustelleneinrichtungsplan zu entnehmen. Lagerflächen (nicht abgeschlossen) innerhalb des umzäunten BE-Bereichs werden durch den Auftraggeber zur Verfügung gestellt. Ebenso werden bauseits Flächen für Absetzmulden, Magazincontainer oder Bauwagen zur Verfügung gestellt. In Abhängigkeit vom Bauablauf und in Absprache mit der Bauleitung können auch Flächen innerhalb des Gebäudes als Zwischenlager angeboten werden. Gegenseitige Störungen der anderen am Bau beteiligten Handwerker während der Bauausführung sind dadurch zu vermeiden. Die Sicherung des eigenen Materials bleibt dem Auftragnehmer überlassen.

1.4 Baustrom, Bauwasser
Baustrom und Bauwasser werden vom AG gestellt. Die Sanitäranlagen in der Sporthalle können mitgenutzt werden. Die Baustelleneinrichtung umfasst insbesondere Bauzäune als Schutzmaßnahme und Abgrenzung zum Schulbetrieb während der Bauzeit, Lagerflächen, Aufstellflächen für Absetzmulden.

1.5 Ordnung, Bauschuttbeseitigung
Es wird seitens AG viel Wert auf eine ordentliche Baustelle gelegt. Der Auftragnehmer hat die Baustelle täglich von seinen anfallenden Schuttmassen bzw. Schuttresten, Abfällen, Verunreinigungen usw. zu räumen bzw. zu säubern. Dies gilt auch für nachträglich angeordnete Arbeiten. Der AN ist dafür verantwortlich, dass die von ihm, seinen Subunternehmern oder einem von ihm beauftragten Dritten (z.B. Lieferanten) verursachten Verunreinigungen umgehend beseitigt werden. Das direkte Abwerfen von Bauschutt ist nicht gestattet. Schuttcontainer sind zur Vermeidung von Staub mit Planen dicht abzudecken; bei Bedarf ist ein Netzmittel zu verwenden. Eine gesonderte Vergütung hierfür erfolgt nicht, ebenso werden Deponiegebühren nicht erstattet. Falls nicht als Leistungsposition ausgeschrieben, sind Containergebühren ebenfalls in die jeweilige Position mit Entsorgungsanteil einzukalkulieren. Der Nachweis über die erfolgte Verwertung /Beseitigung ist der Bauleitung unverzüglich und unaufgefordert zuzuleiten. Grundlage für die Abrechnung bilden die ordnungsgemäß ausgefüllten Nachweisbelege, das Aufmaß und die Belege der Annahmestelle über die erfolgte Verwertung /Beseitigung (Wiegekarten und Eintrag der Annahmestelle auf dem Übernahmeschein / Begleitschein). Die Übernahmescheine in Papierform sind durch den AN bereitzustellen. Sollte der AN den Abfall in eigener Zuständigkeit verwerten wollen, so hat er auf den Übernahmescheinen als Entsorger zu zeichnen. Mit seiner Unterschrift bestätigt der AN die ordnungsgemäße Entsorgung. Kommt der Auftragnehmer einer mündlichen oder schriftlichen Aufforderung der zuständigen Bauleitung innerhalb von zwei Tagen nicht nach, so behält sich die Bauleitung vor, die Baureinigung durch Dritte zu veranlassen. Die entstehenden Kosten können im Sinne der VOB zu Lasten des Auftragnehmers gehen. Die Vorschriften über die Entsorgung von Sondermüll und Sonderabfall sowie Reststoffverwertung und örtlich festgelegte Maßnahmen für Recycling sind einzuhalten. Das ingraben oder Verbrennen auf der Baustelle ist grundsätzlich untersagt.

1.5 Lärm
Aufgrund der besonderen Situation einer Förderschule für Geistige Entwicklung im laufenden Betrieb müssen lärmintensive Arbeiten außerhalb der Schulferien frühzeitig mit der Schulleitung abgestimmt werden.

1.6 Abgrenzung zum Schulbetrieb
Die Abwicklung der Baustelle erfolgt im laufenden Betrieb. Die im Umbau befindlichen Gebäudeteile werden durch Abschottungen vom Besucherbetrieb getrennt. Dem Auftragnehmer werden Zu- und Ausgänge in die Baustelle zugewiesen, welche ausschließlich zu verwenden sind. Ein Queren der Schulbereiche zur Ausführung der Arbeiten ist nicht zulässig.

1.7 Baubeleuchtung
Der Auftraggeber stellt eine Allgemeinbeleuchtung der Verkehrsflächen, sofern diese durch die vorhandene Beleuchtung nicht ohnehin gewährleistet ist. Diese beschränkt sich auf die Hauptverkehrswege. Die ausreichende Beleuchtung der eigenen
Arbeitsbereiche ist durch den Auftragnehmer vorzunehmen.

## 2.0 Allgemeine Vorbemerkung - Angaben zur Ausführung
2.0 Angaben zur Ausführung

2.1 Bauabschnitte
Die Gebäudeteile werden nacheinander und während des laufenden Schulbetriebs in zwei räumlich und zeitlich getrennten Bauabschnitten saniert und umgebaut. Die Schüler:innen werden während der Baumaßnahme in einer Interimlösung mit Containern untergebracht.

Bauabschnitt 1 – Gebäudeteil 4, Erdgeschoss und Obergeschoss
sowie partiell Gebäudeteil 1 und 2 Erdgeschoss und Obergeschoss
Ausführungszeitraum: Siehe Bauzeitplan

Bauabschnitt 2 – Gebäudeteil 3, Erdgeschoss
sowie partiell Gebäudeteil 1 und 2 Erdgeschoss und Obergeschoss
Ausführungszeitraum: Siehe Bauzeitplan

Die zeitliche Staffelung 2026 und 2027, einschließlich mehrfacher An- und Abfahrten, ist Bestandteil der Leistung und in die Einheitspreise einzukalkulieren.

Putzarbeiten innerhalb der Gebäudeteile 1 und 2 sind entweder innerhalb der offiziellen Ferientermine gemäß Ferienkalender Mecklenburg-Vorpommern auszuführen oder in enger Abstimmung mit dem Nutzer und der Bauleitung durchzuführen. Die Sicherstellung eines sicheren Schulbetriebs und der Schutz der Schüler:innen während der Ausführung sind zu gewährleisten.
Der Auftragnehmer hat seinen Personal- Material- und Gerätereinsatz so zu planen, dass die Arbeiten innerhalb der im Terminplan des Auftraggebers vorgesehenen Zeitfenster erfolgreich beendet werden können.

2.2 Behinderungen, Unterbrechungen
Die Ausführung erfolgt in einem Arbeitsgang. Unterbrechungen wegen Trocknungszeiten, oder anderweitigen durch die Arbeitsschritte begründete Arbeitsunterbrechungen sind vorab mit der Objektüberwachung abzustimmen. Es ist ausdrücklich vor Beginn der Arbeiten, im Rahmen der Planungsbesprechungen auf mögliche Unterbrechungen hinzuweisen und mit den Vor- bzw. Folgegewerken zu koordinieren.

2.3 Sicherung und Schutzmaßnahme
Der verantwortliche Fachbauleiter und der Sicherheitsbeauftragte des Auftragnehmers sind für die Sicherheit bei der Durchführung der Arbeiten auf der Baustelle zuständig und verantwortlich. Der Sicherheitsbeauftragte des AN ist auch zuständig für die frist- und sachgerechte Aufstellung der Arbeitsanweisungen für die sicherheitsrelevanten Bauabläufe. Der AN hat für die Dauer der Bauausführung alle erforderlichen Schutzmaßnahmen zu treffen, die zur Sicherung baulicher Anlagen und Einrichtungen aller Art auf der Baustelle erforderlich sind. Die Kosten sind in die Einheitspreise einzukalkulieren. Im Zuge der Koordination gemäß der Baustellenordnung verpflichtet sich der Auftragnehmer vor Beginn der Arbeiten, dem Sicherheits- und Gesundheitsschutzkoordinator die vom SiGeKo gewünschten Unterlagen zur Verfügung zu stellen
Die Einhaltung u.a. nachfolgender Vorschriften ist vertragliche Pflicht des AN:
Arbeits- und Unfallverhütungsvorschriften der BauBG und DGUV
Betriebssicherheitsverordnung
Arbeitsschutzgesetz
Arbeitsstättenverordnung
Arbeitsstättenrichtlinie
Gefahrstoffverordnung
PSA-Benutzungsverordnung
Baustellenordnung

2.4 Arbeitsgerüste, Hebewerkzeuge
Fassaden- und Innengerüste, sowie Hebewerkzeuge werden, soweit nicht in den eigenen Leistungspositionen aufgeführt, bauseits nicht zur Verfügung gestellt. Es gelten die Regelungen der DIN 18299.

2.5 Baustoff
Bauprodukte dürfen nur dann verwendet werden, wenn für sie ein gültiger Verwendbarkeits- und Übereinstimmungsnachweis
vorliegt. Die Verwendbarkeit ergibt sich:
für geregelte Bauprodukte aus der Übereinstimmung mit den bekannt gemachten technischen Regeln
für nicht geregelte Bauprodukte aus der Übereinstimmung mit der allgemeinen bauaufsichtlichen Zulassung
dem allgemeinen bauaufsichtlichen Prüfzeugnis
der Zustimmung im Einzelfall
Auf einander aufbauende Materialien sind aus einem System zu verwenden.

2.6 Kooperation, Koordination und Bauleitung
Es muss jederzeit mindestens ein Hauptverantwortlicher, deutschsprachiger Bauleiter oder/und Polier zur Koordinierung der Arbeiten zugegen und ansprechbar sein. Der Auftragnehmer hat zu den Baustellenbesprechungen, die der AG oder der beauftragte Objektüberwacher in der Regel wöchentlich im Bereich der Baustelleneinrichtung durchführt, einen qualifizierten, bevollmächtigten, deutschsprachigen Vertreter zu entsenden, der befugt und verpflichtet ist, verbindliche Abstimmungen zu treffen, Anweisungen des AG entgegenzunehmen und erforderlichenfalls sofort ausführen zu lassen. Die Teilnahme ist zwingend und wird nicht separat vergütet.

2.7 Öffnungszeiten
Die hier aufgeführten Baustellenöffnungszeiten entsprechen der maximal möglichen Regelarbeitszeit. Die tatsächliche arbeitstägliche Regelarbeitszeit richtet sich nach dem Bedarf der Baumaßnahme. Montag bis Samstag 7:00 bis 20:00 [nach Angabe AG] Eine Abweichung von der Regelarbeitszeit ist nur in begründeten Ausnahmefällen möglich, die dem AG mindestens fünf Werktage im Voraus schriftlich mitzuteilen ist. Der AG kann das Abweichen von der Regelarbeitszeit begründet ablehnen, ohne dass dem AN dadurch Ansprüche entstehen. Die Anordnung auf Abweichung von der Regelarbeitszeit durch den AG bleibt von dieser Regelung unberührt. Die Einholung behördlicher Erlaubnisse für Sonn- und Feiertagsarbeit sowie Ausnahmezulassung gemäß BImSchV für Bauarbeiten während der gesetzlich geschützten Ruhezeiten (Sonn- und Feiertage, Werktags 20:00- 7:00 Uhr) obliegt dem AN. Weitergehende Bestimmungen gemäß Baustellenordnung.

2.8 Arbeitsvorbereitung und Informationsgebot des Auftragnehmers
Der Bieter hat die Verpflichtung, sich vor der Angebotsabgabe ein genaues Bild über Art und Umfang der Arbeiten, insbesondere über die örtlichen Verhältnisse, zu machen. Die Unkenntnis dieser Verhältnisse berechtigt den Bieter nicht zu irgendwelchen Nachforderungen. Alle durch den Auftraggeber zur Verfügung gestellte Pläne und Unterlagen sind digital zu beziehen und zur Verwendung auf der Baustelle im eigenen Aufwand zu vervielfältigen und den ausführenden Personen zu übergeben. Pläne in gedruckter Form werden grundsätzlich nicht zur Verfügung gestellt. Die vom Auftragnehmer verwendeten Ausführungsunterlagen müssen den Freigabevermerk des Auftraggebers oder des Architekten tragen. Nicht freigegebene Unterlagen dürfen nicht verwendet werden.

## 3.0 Ausführungshinweise zu Putzarbeiten
3.1 Allgemeines
Die Ausführung der Putzarbeiten hat entsprechend den anerkannten Regeln der Technik, den gültigen DIN- und EN-Normen sowie den Verarbeitungsrichtlinien der jeweiligen Systemhersteller zu erfolgen.
Für Ausführung, Aufmaß und Abrechnung gelten die Bestimmungen der VOB, Teil B und Teil C, insbesondere DIN 18350 "Putz- und Stuckarbeiten", sowie alle einschlägigen technischen Regelwerke in der jeweils gültigen Fassung.
Leistungen im Stundenlohn werden grundsätzlich nur vergütet, wenn diese vor Beginn der Ausführung durch den Auftraggeber angeordnet oder schriftlich vereinbart wurden.
Sämtliche Verpackungs-, Verschnitt- und Restmaterialien sind durch den Auftragnehmer ordnungsgemäß zu sammeln, abzutransportieren und zu entsorgen. Die hierfür entstehenden Kosten sind in die Einheitspreise einzukalkulieren.
Der Wortlaut des Leistungsverzeichnisses ist verbindlich.

 3.2 Schadstoffe
Zum Zeitpunkt der Erstellung des Leistungsverzeichnisses lag kein Schadstoffgutachten vor.
Sollten während der Ausführung schadstoffhaltige Baustoffe festgestellt werden, sind die hierfür erforderlichen Leistungen nicht Bestandteil dieses Leistungsverzeichnisses und werden gesondert beauftragt.

 3.3 Lärm- und Staubschutz
Zum Schutz gegen Baulärm und Staubentwicklung sind geeignete Maßnahmen entsprechend den gesetzlichen Vorgaben und den Anforderungen des Auftraggebers zu treffen.
Insbesondere während des laufenden Schulbetriebs sind staubarme Arbeitsverfahren einzusetzen. Erforderliche Staubschutzwände, Abschottungen sowie Maßnahmen zur Reinigung angrenzender Bereiche sind durch den Auftragnehmer vorzusehen.
Die hierfür entstehenden Kosten sind in die Einheitspreise einzukalkulieren.

 3.4 Untergrundprüfung und Untergrundvorbereitung
Vor Beginn der Arbeiten sind sämtliche Untergründe auf Tragfähigkeit, Ebenheit, Sauberkeit, Trockenheit sowie ihre Eignung für das vorgesehene Putzsystem zu prüfen.
Lose Bestandteile, Staub, Sinterschichten, Trennmittel oder sonstige haftungsmindernde Stoffe sind zu entfernen.
Erforderliche Vorbehandlungen wie Grundierungen, Haftbrücken oder Spritzbewurf sind entsprechend den Herstellerangaben auszuführen.
Werden Mängel am Untergrund festgestellt, sind diese der Bauleitung unverzüglich schriftlich mitzuteilen.

3.5 Ausführung der Putzarbeiten
Die Putzarbeiten sind entsprechend den ausgeschriebenen Putzsystemen, den Planunterlagen sowie den Herstellervorgaben auszuführen.
Für sämtliche aufeinander abgestimmten Schichten sind ausschließlich Systemkomponenten eines Herstellers zu verwenden.
Putzdicken, Putzlagen sowie Oberflächenstrukturen sind entsprechend der jeweiligen Leistungsbeschreibung herzustellen.

 3.6 Anschlüsse, Kanten und Fugen
Anschlüsse an angrenzende Bauteile sind fachgerecht und entsprechend den planerischen Vorgaben auszuführen.
Außenkanten sind, soweit erforderlich, mit geeigneten Eckschutzprofilen auszubilden.
Bewegungs-, Arbeits- und Trennfugen sind entsprechend den konstruktiven Erfordernissen sowie den einschlägigen Regelwerken auszuführen.
Vorhandene Bewegungsfugen im Bauwerk sind in der Putzfläche zu übernehmen.

3.7 Oberflächenqualität
Die fertigen Putzflächen müssen gleichmäßig, rissfrei und frei von sichtbaren Fehlstellen ausgeführt werden.
Die Oberflächen sind entsprechend der ausgeschriebenen Qualitäts- und Oberflächenanforderungen herzustellen und für die nachfolgenden Beschichtungs- oder Fliesenarbeiten geeignet auszuführen.

3.8 Feucht- und Nassräume
In Sanitärbereichen, Pflegebädern sowie sonstigen Feuchträumen sind ausschließlich für den jeweiligen Beanspruchungsbereich geeignete Putzsysteme einzusetzen.
Die Ausführung hat entsprechend den Anforderungen der DIN 18534 sowie den Vorgaben der Planung und des jeweiligen Systemherstellers zu erfolgen.
Unter Fliesenbelägen sind die Untergründe für die nachfolgende Verbundabdichtung geeignet herzustellen.

3.9 Koordination mit anderen Gewerken
Die Putzarbeiten sind mit den angrenzenden Gewerken, insbesondere Rohbau, Trockenbau, Elektro-, Heizungs-, Lüftungs- und Sanitärinstallation, abzustimmen.
Einbauteile, Installationen, Schalter, Dosen, Rohrdurchführungen und sonstige Einbauten sind sauber einzuarbeiten.
Beschädigungen bereits ausgeführter Leistungen anderer Gewerke sind zu vermeiden.

3.10 Bauabschnitte und Einheitspreise
Die ausgeschriebenen Leistungen sind entsprechend den vorgesehenen Bauabschnitten gemäß Bauzeitenplan auszuführen.
Die zeitliche Staffelung einschließlich erforderlicher Unterbrechungen sowie mehrfacher An- und Abfahrten ist Bestandteil der Leistung und in die Einheitspreise einzukalkulieren.
Die angebotenen Einheitspreise gelten für sämtliche Bauabschnitte.

 3.11 Eintransport und Lagerung von Materialien
Ein Kran oder sonstige Hebewerkzeuge werden bauseits nicht zur Verfügung gestellt.
Der Eintransport, das Einbringen sowie die Verteilung der Materialien innerhalb des Gebäudes sind durch den Auftragnehmer eigenständig zu organisieren und in die Einheitspreise einzukalkulieren.
Die Lagerung der Baustoffe ist mit der Bauleitung abzustimmen. Putzmaterialien sind entsprechend den Herstellervorgaben trocken und vor Witterungseinflüssen geschützt zu lagern.

3.12 Schutz angrenzender Bauteile
Vor Beginn der Putzarbeiten sind angrenzende Bauteile, Fenster, Türen, Bodenflächen, technische Einbauten sowie bereits fertiggestellte Oberflächen gegen Verschmutzungen und Beschädigungen zu schützen.
Nach Abschluss der Arbeiten sind sämtliche Schutzmaßnahmen zu entfernen und Verschmutzungen rückstandslos zu beseitigen.

## Los18 Innenputz
Datum: 02.10.2026
EP-Anteile: Löhne; Stoffe; Geräte; Sonstiges

### Bereich 1 Baustellen- und Sicherheitseinrichtungen

#### Abschnitt 1.1 Baustellen- und Sicherheitseinrichtungen

**1.1.10 Baustelle einrichten herstellen Lager-Arbeitsplätze**
STLB-Bau 2026-04 000
Baustelle für sämtliche aufgeführte Leistungen, einrichten, herstellen der dazu erforderlichen Lager- und Arbeitsplätze, Flächen sind im Lageplan ausgewiesen.
Menge: 1,000 St

**1.1.20 Baustelleneinrichtung vorhalten**
Baustelleneinrichtung für sämtliche, in der Leistungsbeschreibung aufgeführten Leistungen vorhalten.
Menge: 12,000 StWo

**1.1.30 Baustelle räumen**
STLB-Bau 2026-04 000
Baustelle räumen.
Menge: 1,000 St

### Bereich 2 Putzarbeiten

#### Abschnitt 2.1 Untergrund vorbereiten

**2.1.10 Untergrund Vorbereitung, ggf. Wandbeschichtung Bestand entfernen**
Reinigen des Untergrundes aus MW und Stahlbeton, von grober Verschmutzung, aufgenommene Stoffe sammeln, und auf der Baustelle lagern, Abfall ist nicht gefährlich, nicht schadstoffbelastet.
ggf. Beschichtung entfernen, nicht schadstoffbelastet, Abfall ist nicht gefährlich, an Wand aus Kalksandstein, Beschichtung aus Dispersionsfarbe, aufgenommene Stoffe zur Entsorgung sortieren, sammeln, auf LKW des AN laden, transportieren zur zugelassenen Lagerfläche des AN.
Menge: 1407,000 m2

#### Abschnitt 2.2 Innenputz

**2.2.20 Innenputz 2lagig Innenwand UP Kalkzement-Normalputzm. D 10mm OP Kalkzement-Normalputzm. geglättet**
*** EP-Aufgliederung gefordert
STLB-Bau 2026-04 023
2-lagiges Innenputzsystem DIN 18550-2 auf Innenwand, Putzgrund Mauerwerk, Haftbrücke, Grundierung oder Putzverfestiger werden gesondert vergütet, Unterputz DIN EN 998-1 aus Kalkzement-Normalputzmörtel (GP), Druckfestigkeitsklasse CS II (1,5 bis 5 N/mm2), Dicke Unterputz 10 mm, Oberputz aus Kalkzement-Normalputzmörtel (GP), Putzoberfläche Qualitätsstufe 3 (Q3), für erhöhte Anforderungen DIN 18202 einschl. Herstellen der Lehren, geglättet, übliche Beanspruchung, Arbeitshöhe der zu bearbeitenden oder zu bekleidenden Fläche bis 3,5 m über der Standfläche des hierfür erforderlichen Gerüsts.
Menge: 1182,400 m2

**2.2.30 Innenputz einlagig Innenwand Kalkzement-Normalputzm. CSII D 10mm Q2 abgezogen**
*** EP-Aufgliederung gefordert
STLB-Bau 2026-04 023
Einlagiges Innenputzsystem DIN 18550-2 auf Innenwand, Putzgrund Mauerwerk, Haftbrücke, Grundierung oder Putzverfestiger werden gesondert vergütet, aus Kalkzement-Normalputzmörtel (GP) DIN EN 998-1, Druckfestigkeitsklasse CS II (1,5 bis 5 N/mm2), Dicke 10 mm, Putzoberfläche Qualitätsstufe 2 (Q2), abgezogen, häuslicher Feuchtraum, Arbeitshöhe der zu bearbeitenden oder zu bekleidenden Fläche bis 3,5 m über der Standfläche des hierfür erforderlichen Gerüsts.
Menge: 110,000 m2

**2.2.40 Innenputz 2lagig Innenwand UP Kalkzement-Normalputzm. D 10mm OP Kalkzement-Normalputzm. geglättet**
*** EP-Aufgliederung gefordert
STLB-Bau 2026-04 023
2-lagiges Innenputzsystem DIN 18550-2 auf Innenwand, Putzgrund Mauerwerk, Haftbrücke, Grundierung oder Putzverfestiger werden gesondert vergütet, Unterputz DIN EN 998-1 aus Kalkzement-Normalputzmörtel (GP), Druckfestigkeitsklasse CS II (1,5 bis 5 N/mm2), Dicke Unterputz 10 mm, Oberputz aus Kalkzement-Normalputzmörtel (GP), Putzoberfläche Qualitätsstufe 3 (Q3), für erhöhte Anforderungen DIN 18202 einschl. Herstellen der Lehren, geglättet, häuslicher Feuchtraum, Arbeitshöhe der zu bearbeitenden oder zu bekleidenden Fläche bis 3,5 m über der Standfläche des hierfür erforderlichen Gerüsts.
Menge: 36,000 m2

**2.2.70 Innenputz 2lagig Innenwand UP Kalkzement-Normalputzm. D 10mm OP Kalkzement-Normalputzm. geglättet**
*** EP-Aufgliederung gefordert
STLB-Bau 2026-04 023
2-lagiges Innenputzsystem DIN 18550-2 auf Innenwand, Putzgrund Beton, glatt, Haftbrücke, Grundierung oder Putzverfestiger werden gesondert vergütet, Unterputz DIN EN 998-1 aus Kalkzement-Normalputzmörtel (GP), Druckfestigkeitsklasse CS II (1,5 bis 5 N/mm2), Dicke Unterputz 10 mm, Oberputz aus Kalkzement-Normalputzmörtel (GP), Putzoberfläche Qualitätsstufe 3 (Q3), für erhöhte Anforderungen DIN 18202 einschl. Herstellen der Lehren, geglättet, übliche Beanspruchung, Arbeitshöhe der zu bearbeitenden oder zu bekleidenden Fläche bis 3,5 m über der Standfläche des hierfür erforderlichen Gerüsts.
Menge: 31,560 m2

**2.2.80 Innenputz einlagig Innenwand Kalkzement-Normalputzm. CSII D 10mm Q2 abgezogen**
*** EP-Aufgliederung gefordert
STLB-Bau 2026-04 023
Einlagiges Innenputzsystem DIN 18550-2 auf Innenwand, Putzgrund Beton, glatt, Haftbrücke, Grundierung oder Putzverfestiger werden gesondert vergütet, aus Kalkzement-Normalputzmörtel (GP) DIN EN 998-1, Druckfestigkeitsklasse CS II (1,5 bis 5 N/mm2), Dicke 10 mm, Putzoberfläche Qualitätsstufe 2 (Q2), abgezogen, häuslicher Feuchtraum, Arbeitshöhe der zu bearbeitenden oder zu bekleidenden Fläche bis 3,5 m über der Standfläche des hierfür erforderlichen Gerüsts.
Menge: 3,100 m2

**2.2.90 Innenputz 2lagig Innenwand UP Kalkzement-Normalputzm. D 10mm OP Kalkzement-Normalputzm. geglättet**
*** EP-Aufgliederung gefordert
STLB-Bau 2026-04 023
2-lagiges Innenputzsystem DIN 18550-2 auf Innenwand, Putzgrund Beton, glatt, Haftbrücke, Grundierung oder Putzverfestiger werden gesondert vergütet, Unterputz DIN EN 998-1 aus Kalkzement-Normalputzmörtel (GP), Druckfestigkeitsklasse CS II (1,5 bis 5 N/mm2), Dicke Unterputz 10 mm, Oberputz aus Kalkzement-Normalputzmörtel (GP), Putzoberfläche Qualitätsstufe 3 (Q3), für erhöhte Anforderungen DIN 18202 einschl. Herstellen der Lehren, geglättet, häuslicher Feuchtraum, Arbeitshöhe der zu bearbeitenden oder zu bekleidenden Fläche bis 3,5 m über der Standfläche des hierfür erforderlichen Gerüsts.
Menge: 1,300 m2

**2.2.100 Innenputz 2lagig Decke UP Kalkzement-Normalputzm. D 10mm OP Kalkzement-Normalputzm. geglättet**
*** EP-Aufgliederung gefordert
STLB-Bau 2026-04 023
2-lagiges Innenputzsystem DIN 18550-2 auf Decke, Putzgrund Beton, glatt, Haftbrücke, Grundierung oder Putzverfestiger werden gesondert vergütet, Unterputz DIN EN 998-1 aus Kalkzement-Normalputzmörtel (GP), Druckfestigkeitsklasse CS II (1,5 bis 5 N/mm2), Dicke Unterputz 10 mm, Oberputz aus Kalkzement-Normalputzmörtel (GP), Putzoberfläche Qualitätsstufe 3 (Q3), für erhöhte Anforderungen DIN 18202 einschl. Herstellen der Lehren, geglättet, übliche Beanspruchung, Arbeitshöhe der zu bearbeitenden oder zu bekleidenden Fläche bis 3,5 m über der Standfläche des hierfür erforderlichen Gerüsts.
Menge: 39,700 m2

**2.2.110 Innenputz 2lagig Decke UP Kalkzement-Normalputzm. D 10mm OP Kalkzement-Normalputzm. geglättet**
*** EP-Aufgliederung gefordert
STLB-Bau 2026-04 023
2-lagiges Innenputzsystem DIN 18550-2 auf Decke, Putzgrund Beton, glatt, Haftbrücke, Grundierung oder Putzverfestiger werden gesondert vergütet, Unterputz DIN EN 998-1 aus Kalkzement-Normalputzmörtel (GP), Druckfestigkeitsklasse CS II (1,5 bis 5 N/mm2), Dicke Unterputz 10 mm, Oberputz aus Kalkzement-Normalputzmörtel (GP), Putzoberfläche Qualitätsstufe 3 (Q3), für erhöhte Anforderungen DIN 18202 einschl. Herstellen der Lehren, geglättet, häuslicher Feuchtraum, Arbeitshöhe der zu bearbeitenden oder zu bekleidenden Fläche bis 3,5 m über der Standfläche des hierfür erforderlichen Gerüsts.
Menge: 3,000 m2

**2.2.120 Putzanschluss an angrenzende Bauteile, gleitend**
Herstellen eines gleitenden Putzanschlusses an eine bestehende Trockenbauwand unter schrägem, unregelmäßigem Winkel (abweichend von 90°). Einschließlich Liefern und fachgerechtem Aufkleben eines selbstklebenden Putztrennstreifens (z. B. Knauf Trenn-Fix) auf die Gipskartonplatte, bündigem Anputzen, Ausführen eines Kellenschnitts im frischen Putz sowie bündigem Abschneiden des überstehenden Trennstreifens nach Erhärtung des Putzes.
Menge: 40,000 lfm

#### Abschnitt 2.3 Brandschutzputz

**2.3.120 Brandschutzputz an Stahlträger, 2-seitig**
Brandschutzputz nach DIN EN 998-1 und DIN 18550-2,
Mörtelklasse CS II zur brandschutztechnischen Ertüchtigung von Stahlträgern, Putzbekleidung 2-seitig,
Feuerwiderstandsklasse F 60 nach DIN 4102-4,
als abgezogener Putz
Gesamtptzdicke: 10 mm, gem. Statik
(Putzdicke bestimmt nach U/A-Wert der Stahlprofile)

Qualitätsstufe: Q 2

Der Konformitätsnachweis nach DIN EN 13501-1 muss
geführt werden.

Putzgrundvorbehandlung mit Vorspritzmörtel nach Herstellervorgaben des angebotenen Brandschutzputzsystems
Die Schicht des Vorspritzmörtels zählt zur Putzschicht.
Mineralischer Brandschutzputz (Leichtputz auf Perlitebasis oder glw.) zur brandschutztechnischen Ertüchtigung von Stahlprofilen.

Vorspritzmörtel : 5 mm
Putzdicke  : 10 mm
Deckenhöhe  :  3 m,

Das angebotene Brandschutzsystem muss über einen gültigen bauaufsichtlichen Verwendbarkeitsnachweis bzw. eine europäische Klassifizierung für die ausgeschriebene Feuerwiderstandsdauer verfügen. Der Nachweis ist auf Verlangen vorzulegen.
Menge: 23,700 m2

**2.3.130 Zulage Putzträger aus Rippenstreckmetall für Brandschutzputz an Stahlträgern**
Zulage für die Lieferung und Montage eines metallischen Putzträgers aus Rippenstreckmetall für die Ausführung des Brandschutzputzes an Stahlträgern.
Der Putzträger ist 2-seitig dicht um den ausgemauerten Stahlträger zu führen und an der angrenzenden Ausmauerung des Stahlträgers mit geeigneten Befestigungsmitteln gemäß Herstellervorgaben dauerhaft zu befestigen.
Befestigungsabstand ≤ 500 mm.
Einschließlich aller erforderlichen Befestigungsmittel und Nebenleistungen.
Menge: 23,700 m2

**2.3.140 Brandschutzputz an Stahlträger, 3-seitig**
Brandschutzputz nach DIN EN 998-1 und DIN 18550-2,
Mörtelklasse CS II zur brandschutztechnischen Ertüchtigung von Stahlträgern (als Sturz), Putzbekleidung 3-seitig,
Feuerwiderstandsklasse F 30 nach DIN 4102-4,
als abgezogener Putz
Gesamtptzdicke: 10 mm, gem. Statik
(Putzdicke bestimmt nach U/A-Wert der Stahlprofile)

Qualitätsstufe: Q 2

Der Konformitätsnachweis nach DIN EN 13501-1 muss
geführt werden.

Putzgrundvorbehandlung mit Vorspritzmörtel nach Herstellervorgaben des angebotenen Brandschutzputzsystems
Die Schicht des Vorspritzmörtels zählt zur Putzschicht.
Mineralischer Brandschutzputz (Leichtputz auf Perlitebasis oder glw.) zur brandschutztechnischen Ertüchtigung von Stahlprofilen.

Vorspritzmörtel : 5 mm
Putzdicke  : 10 mm
Sturzhöhe  :  bis 2,35 m,

Das angebotene Brandschutzsystem muss über einen gültigen bauaufsichtlichen Verwendbarkeitsnachweis bzw. eine europäische Klassifizierung für die ausgeschriebene Feuerwiderstandsdauer verfügen. Der Nachweis ist auf Verlangen vorzulegen.
Menge: 12,000 m2

**2.3.150 Zulage Putzträger aus Rippenstreckmetall für Brandschutzputz an Stahlträgern**
Zulage für die Lieferung und Montage eines metallischen Putzträgers aus Rippenstreckmetall für die Ausführung des Brandschutzputzes an Stahlträgern.
Der Putzträger ist 3-seitig dicht um den ausgemauerten Stahlträger zu führen und an der angrenzenden Ausmauerung des Stahlträgers mit geeigneten Befestigungsmitteln gemäß Herstellervorgaben dauerhaft zu befestigen.
Befestigungsabstand ≤ 500 mm.
Einschließlich aller erforderlichen Befestigungsmittel und Nebenleistungen.
Menge: 12,000 m2

### Bereich 3 Schutzmaßnahmen

#### Abschnitt 3.1 Staubschutz, Abschottungen

**3.1.10 Schutz angrenzender Bauteile und Oberflächen**
Schutz vorhandener und angrenzender Bauteile, Oberflächen und Einbauten während der Ausführung der Putzarbeiten.
Abdecken und Sichern von Bodenflächen, Türen, Fenstern, Einbauteilen und sonstigen schützenswerten Bauteilen mit geeigneten Schutzmaterialien.
Einschließlich Vorhalten, Anpassen, Entfernen und Entsorgen der Schutzmaßnahmen nach Abschluss der Arbeiten.
Menge: 1,000 psch

**3.1.20 Staubschutzmaßnahmen bei Arbeiten im laufenden Schulbetrieb**
Herstellen, Vorhalten und Entfernen von temporären Staubschutzabschottungen für Putzarbeiten in Bereichen des laufenden Schulbetriebes.
Ausführung mit staubdichter Folienabschottung einschließlich erforderlicher Unterkonstruktion, Anschlüsse und Befestigungsmittel.
Einschließlich täglicher Sicherung und Anpassung der Abschottung sowie vollständiger Demontage nach Abschluss der Arbeiten.

Ausführung: im Gebäudeteil 2
Menge: 1,000 St

### Bereich 4 Stundenlohnarbeiten

#### Abschnitt 4.1 Stundenlohnarbeiten

**4.1.10 Vorarbeiter/-in sämtliche Kosten/Zuschläge**
STLB-Bau 2026-04 091
Stundenlohnarbeiten durch Vorarbeiter/-in
der Verrechnungssatz für die jeweilige Arbeitskraft umfasst sämtliche Aufwendungen wie Lohn- und Gehaltskosten, Lohn- und Gehaltsnebenkosten, Zuschläge, lohngebundene und lohnabhängige Kosten, sonstige Sozialkosten, Gemeinkosten, Wagnis und Gewinn.
Menge: 10,000 h

**4.1.20 Facharbeiter/-in sämtliche Kosten/Zuschläge**
*** EP-Aufgliederung gefordert
STLB-Bau 2026-04 091
Stundenlohnarbeiten durch Facharbeiter/-in
der Verrechnungssatz für die jeweilige Arbeitskraft umfasst sämtliche Aufwendungen wie Lohn- und Gehaltskosten, Lohn- und Gehaltsnebenkosten, Zuschläge, lohngebundene und lohnabhängige Kosten, sonstige Sozialkosten, Gemeinkosten, Wagnis und Gewinn.
Menge: 10,000 h

**4.1.30 Helfer/-in sämtliche Kosten/Zuschläge**
*** EP-Aufgliederung gefordert
STLB-Bau 2026-04 091
Stundenlohnarbeiten durch Helfer/-in
der Verrechnungssatz für die jeweilige Arbeitskraft umfasst sämtliche Aufwendungen wie Lohn- und Gehaltskosten, Lohn- und Gehaltsnebenkosten, Zuschläge, lohngebundene und lohnabhängige Kosten, sonstige Sozialkosten, Gemeinkosten, Wagnis und Gewinn.
Menge: 10,000 h
